# OBRA_PLUVIALE

- Propiedad del archivo: SOFT S.A.
- Formato: FIEBDC-3/2002
- Programa: Presto 8.8
- Fecha de los precios: 31/03/2016
- Divisa: EUR

## 01 OBRA CHIRCHE-COLUMBRETE (01/03/2007)
Importe: 4654.85

| Código | Ud | Descripción | Cantidad | Precio |
|---|---|---|---|---|
| E0011135 | m | Corte y precorte de asfalto (material; 05/04/2016) | 12.5 | 1.68 |

**D01E0010** m² Demolición manual de loseta hidrahulica (07/04/2016)
14.95 m² × 7.4
Demolición de solado de loseta hidráulica, terrazo o cerámica, por medios manuales, incluso limpieza y acopio de escombros a pie de obra.

| Código | Ud | Descripción | Rendimiento | Precio | Importe |
|---|---|---|---|---|---|
| M01A0030 | h | Peón (mano de obra; 07/04/2016) | 0.562 | 13.16 | 7.40 |
|  |  | Total |  |  | 7.4 |

**D01E0110** m (>6) Demolición bordillos de hormigon (07/04/2016)
12.5 m × 7.13
Demolición de bordillos de hormigón por medios manuales, incluso acopio de escombros junto al lugar de carga.

| Código | Ud | Descripción | Rendimiento | Precio | Importe |
|---|---|---|---|---|---|
| M01A0030 | h | Peón | 0.542 | 13.16 | 7.13 |
|  |  | Total |  |  | 7.13 |

**D29AA0050** m³ (<6) Excavación zanjas, todo tipo terreno a mano (07/04/2016)
2 m³ × 29.94
Excavación en zanjas a mano, pozos o cimientos, en todo tipo de terreno, refino y compactación del fondo de la excavación, incluso carga bandeja escombros.

| Código | Ud | Descripción | Rendimiento | Precio | Importe |
|---|---|---|---|---|---|
| M01A0030 | h | Peón | 2.275 | 13.16 | 29.94 |
|  |  | Total |  |  | 29.94 |

**D01E0100** m² Demolición manual solera de hormigon (05/04/2016)
14.95 m² × 22.76
Demolición de pavimento de hormigón en masa de hasta 10 cms. de espesor con martillo compresor, incluso acopio de escombros junto al lugar de carga.

| Código | Ud | Descripción | Rendimiento | Precio | Importe |
|---|---|---|---|---|---|
| M01A0030 | h | Peón | 0.876 | 13.16 | 11.53 |
| QBB0010 | h | Compresor caudal 2,5 m³/m 2 martillos. (maquinaria; 05/04/2016) | 0.5 | 22.45 | 11.23 |
|  |  | Total |  |  | 22.76 |

**D02E0010** m³ (<50) Carga y transporte de productos a vertedero (05/04/2016)
3 m³ × 21.21
Carga manual y transporte de tierras a vertedero autorizado, con contenedor de escombros, con un recorrido máximo de 20 Km.

| Código | Ud | Descripción | Rendimiento | Precio | Importe |
|---|---|---|---|---|---|
| QAB0070 | h | Transporte c/contenedor de escombros (maquinaria; 05/04/2016) | 1 | 21.21 | 21.21 |
|  |  | Total |  |  | 21.21 |

**E0011137** m³ (<6) Arena volcanica en base de tuberias (material)
0.4 m³ × 15.06
Relleno de zanjas con picón, compactado por capas de 30 cm, al proctor modificado del 95 %, incluso riego.

| Código | Ud | Descripción | Rendimiento | Precio | Importe |
|---|---|---|---|---|---|
| M01A0030 | h | Peón | 0.071 | 13.16 | 0.93 |
| E01CD0030 | m³ | Picón de relleno, garbancillo grueso (trasdós de muros, jardines...) (material; 05/04/2016) | 1 | 12.84 | 12.84 |
| E01E0010 | m³ | Agua (material) | 0.2 | 2.14 | 0.43 |
| QAA0020 | h | Retroexcavadora 72 kW (maquinaria; 05/04/2016) | 0.02 | 34.75 | 0.70 |
| QBD0020 | h | Compactador manual, tipo pequeño de rodillo vibrante de 0,60 t (maquinaria; 05/04/2016) | 0.05 | 3.17 | 0.16 |
|  |  | Total |  |  | 15.06 |

**E0011138** m³ (<6) Relleno de zanjas con tierra seleccionada (material)
1.6 m³ × 14.8
Relleno de zanjas con materiales seleccionados de préstamos o procedentes de la excavación, incluso extendido, regado y compactado por capas de 30 cm, al proctor modificado del 95 %

| Código | Ud | Descripción | Rendimiento | Precio | Importe |
|---|---|---|---|---|---|
| M01A0030 | h | Peón | 0.918 | 13.16 | 12.08 |
| E01E0010 | m³ | Agua | 0.2 | 2.14 | 0.43 |
| QAA0020 | h | Retroexcavadora 72 kW | 0.02 | 34.75 | 0.70 |
| QBD0020 | h | Compactador manual, tipo pequeño de rodillo vibrante de 0,60 t | 0.5 | 3.17 | 1.59 |
|  |  | Total |  |  | 14.8 |

**D03A0040** m² Solera de hormigon de 20 cm de espesor
14.95 m² × 16.94
Solera de hormigón en masa de 20 cm de espesor, con hormigón de HM-20/B/20/I, incluso elaboración, vertido, extendido, vibrado, fratasado a máquina y ruleteado, curado y formación de juntas de dilatación.

| Código | Ud | Descripción | Rendimiento | Precio | Importe |
|---|---|---|---|---|---|
| M01A0010 | h | Oficial primera (mano de obra; 07/04/2016) | 0.272 | 13.83 | 3.76 |
| M01A0030 | h | Peón | 0.584 | 13.16 | 7.69 |
| E01HCA0010 | m³ | Horm prep HM-20/B/20/I (material; 05/04/2016) | 0.2 | 24.02 | 4.80 |
| QBF0010 | h | Fratasadora (maquinaria) | 0.2 | 3.32 | 0.66 |
| E01E0010 | m³ | Agua | 0.015 | 2.14 | 0.03 |
|  |  | Total |  |  | 16.94 |

**E0011136** m Tuberia de PVC de 200mm de diametro (material; 07/04/2016)
4 m × 26.56
Excavación en zanjas a mano, pozos o cimientos, en todo tipo de terreno, refino y compactación del fondo de la excavación, incluso carga bandeja escombros.

| Código | Ud | Descripción | Rendimiento | Precio | Importe |
|---|---|---|---|---|---|
| M01A0030 | h | Peón | 2.018 | 13.16 | 26.56 |
|  |  | Total |  |  | 26.56 |

**E0011140** m² Pavimento de loseta hidráulica de 25x25 cm (material; 03/07/2012)
14.95 m² × 36.84
Pavimento de loseta hidráulica de 25x25 cm gris, colocadas con mortero 1:6 de cemento y arena, incluso solera de hormigón de fck=10 N/mm² de 7 cm de espesor medio, cortes, formación de juntas de dilatación, rejuntado y limpieza.

| Código | Ud | Descripción | Rendimiento | Precio | Importe |
|---|---|---|---|---|---|
| M01A0010 | h | Oficial primera | 0.784 | 13.83 | 10.84 |
| M01A0030 | h | Peón | 0.627 | 13.16 | 8.25 |
| E33BA0010 | m² | Baldosa tipo Escofet (material; 05/04/2016) | 1 | 14.77 | 14.77 |
| A03A0010 | m³ | Hormigón en masa de fck= 10 N/mm² (material; 03/07/2012) | 0.021 | 141.86 | 2.98 |
| E01E0010 | m³ | Agua | 0.001 | 2.14 | 0.00 |
|  |  | Total |  |  | 36.84 |

**E0011139** m Bordillo de hormigon recto de 100x30x15-18 cm (material; 03/07/2012)
12.5 m × 35.32
Bordillo de hormigón de fck=30 N/mm², de 100x30x15-18 cm, colocado con mortero de cemento 1:5, incluso base y recalce de hormigón y rejuntado.

| Código | Ud | Descripción | Rendimiento | Precio | Importe |
|---|---|---|---|---|---|
| M01A0010 | h | Oficial primera | 0.576 | 13.83 | 7.97 |
| M01A0030 | h | Peón | 0.576 | 13.16 | 7.58 |
| E33LA0090 | m | Bordill hormig fck=30 N/mm², 100x30x15-18 cm (material; 08/04/2016) | 1 | 6.66 | 6.66 |
| A03A0030 | m³ | Hormigón en masa de fck= 15 N/mm² (material; 03/07/2012) | 0.05 | 231.18 | 11.56 |
| A02A0030 | m³ | Mortero 1:5 de cemento (material; 03/07/2012) | 0.01 | 155.4 | 1.55 |
|  |  | Total |  |  | 35.32 |

**E0011143** ud Pozo registro DN 1100mm para saneamiento hasta h=2m (material; 04/06/2008)
1 ud × 597.96
Pozo de registro circular, prefabricado de hormigón armado, de diámetro interior 1,20 m, con marcado CE s/UNE-EN 1917 y UNE 127917, formado por pieza inferior constituída por base de pozo de 1100x1000 mm (Dxh) y pieza superior constituída por cono de 1100/625x1000 mm (D inf/sup x h), incluso pates montados en fábrica, registro reforzado D 400, s/UNE EN 124, de fundición dúctil, de D=600 mm, juntas de estanqueidad o material de sellado, conexión a conducciones, totalmente terminado.

| Código | Ud | Descripción | Rendimiento | Precio | Importe |
|---|---|---|---|---|---|
| M01A0030 | h | Peón | 0.764 | 13.16 | 10.05 |
| M01A0010 | h | Oficial primera | 0.764 | 13.83 | 10.57 |
| QAC0010 | h | Camión grúa 20 t (maquinaria) | 0.687 | 30 | 20.61 |
| E28BC0030 | ud | Reg calzad D400 D 600mm tapa/marco articul fund dúctil REXEL (material; 04/06/2008) | 1 | 145.75 | 145.75 |
| E28AC0040 | ud | Base de pozo 1200x1000 (Dxh) mm (material; 05/04/2016) | 1 | 304.69 | 304.69 |
| E28AC0050 | ud | Cono de pozo 1200/625x1000 (Dxh) e=160 mm i/pates (material; 19/09/2011) | 1 | 97.3 | 97.30 |
| E28AD0030 | ud | Junta de goma D=1200 mm para pozos de registro para unión entre dos piezas. (material; 10/10/2012) | 1 | 8.99 | 8.99 |
|  |  | Total |  |  | 597.96 |

**D03EB0030** m³ Horm.armado muros e=20cm HA-30/B/20/IIb, B500S, encof. 2 caras. (28/03/2009)
2.55 m³ × 305.39
Hormigón armado en muros de contención e=20cm con altura de 1m, HA-30/B/20/IIb, armado con 50 kg/m³ de acero B 500 S, incluso elaboración, encofrado a dos caras (cuantía = 7 m²/m³), desencofrado, colocación de las armaduras, separadores, puesta en obra, vibrado y curado, s/EHE-08 y C.T.E. DB SE y DB SE-C., rematado vertices con berengeno 25x25mm, acabado hor. visto, incluso p.p. de cimentacion HA.

| Código | Ud | Descripción | Rendimiento | Precio | Importe |
|---|---|---|---|---|---|
| M01A0010 | h | Oficial primera | 0.5 | 13.83 | 6.92 |
| M01A0030 | h | Peón | 0.5 | 13.16 | 6.58 |
| E01HCC0050 | m³ | Horm prep HA-30/B/20/IIb (material; 28/03/2009) | 1.02 | 86.31 | 88.04 |
| A04A0020 | kg | Acero corrugado B 500 S, elaborado y colocado. (material) | 50 | 1.34 | 67.00 |
| A05AB0020 | m² | Encofrado y desencof. en muros a una cara y 3.5 m. alt. (material; 11/01/2012) | 7 | 15.37 | 107.59 |
| QBA0010 | h | Vibrador eléctrico (maquinaria) | 0.5 | 5.96 | 2.98 |
| E01E0010 | m³ | Agua | 0.105 | 2.14 | 0.22 |
| E13DA0120 | ud | Separ plást arm vert r 40 mm D acero 12-20 (material) | 26 | 0.66 | 17.16 |
| %0.030300 | % | Costes indirectos | 3 % | 296.49 | 8.89 |
|  |  | Total |  |  | 305.39 |

| Código | Ud | Descripción | Cantidad | Precio |
|---|---|---|---|---|
| E001134 | ud | Rebaje o recrecido de arqueta A2 (material; 05/04/2016) | 1 | 168.32 |
| E0011149 | ud | Rebaje o recrecido de arqueta de 25x25 (material; 05/04/2016) | 1 | 59.18 |
| E0011168 | ud | Rebaje o recrecido de arqueta A3 (material; 05/04/2016) | 1 | 186.54 |

**D29DC0010** ud Sumidero aguas pluviales horm., 0,50x0,30x0,60 m, reja fund. dúc (03/07/2012)
1 ud × 241.45
Sumidero de recogida de aguas pluviales tipo DUERO, en calzadas, de dimensiones interiores 0,55x0,30x0,60 m, ejecutado con paredes y solera de hormigón en masa de fck=15 N/mm² de 15 cm de espesor, con marco y reja reforzada, C 250, s/UNE EN 124, de fundición dúctil, de 600x350 mm bisagra, incluso excavación, relleno de trasdós con carga y transporte de tierras sobrantes a vertedero, encofrado y desencofrado, acometida y remate de tubos, incluso remates pav. asfalticos, s/ordenanzas municipales.

| Código | Ud | Descripción | Rendimiento | Precio | Importe |
|---|---|---|---|---|---|
| M01A0010 | h | Oficial primera | 1.6 | 13.83 | 22.13 |
| M01A0030 | h | Peón | 1 | 13.16 | 13.16 |
| A06B0010 | m³ | Excavación en zanjas y pozos. (material; 05/04/2016) | 0.68 | 18.19 | 12.37 |
| A06D0020 | m³ | Carga mecánica, transporte tierras vertedero, camión, máx. 10 km (material) | 0.36 | 5.84 | 2.10 |
| A03A0030 | m³ | Hormigón en masa de fck= 15 N/mm² | 0.27 | 231.18 | 62.42 |
| A05AG0020 | m² | Encofrado y desencof. en paredes de arquetas, cámaras y sótanos. (material) | 0.96 | 38.62 | 37.08 |
| E28BE0060 | ud | Reja y marco articul C-250 700x360 mm fund dúctil Norinco RI 284 (material; 05/04/2016) | 1 | 85.16 | 85.16 |
| %0.030300 | % | Costes indirectos | 3 % | 234.42 | 7.03 |
|  |  | Total |  |  | 241.45 |

- Código: OBRA_PLUVIALE (31/05/2006)
Importe: 73690.88

## 001 CALLE CHIRCHE esq CALLE COLUMBRETE (04/06/2008)
Importe: 5098.17
Partida alzada a justificar por imprevistos durante la ejecucion de los trabajos

| Código | Ud | Descripción | Cantidad | Precio | Importe |
|---|---|---|---|---|---|
| E0011135 | m | Corte y precorte de asfalto | 12.5 | 1.68 | 21.00 |
| D01E0010 | m² | Demolición manual de loseta hidrahulica | 14.95 | 7.4 | 110.63 |
| D01E0110 | m | (>6) Demolición bordillos de hormigon | 12.5 | 7.13 | 89.13 |
| D29AA0050 | m³ | (<6) Excavación zanjas, todo tipo terreno a mano | 2 | 29.94 | 59.88 |
| D01E0100 | m² | Demolición manual solera de hormigon | 14.95 | 22.76 | 340.26 |
| D02E0010 | m³ | (<50) Carga y transporte de productos a vertedero | 3 | 21.21 | 63.63 |
| E0011137 | m³ | (<6) Arena volcanica en base de tuberias | 0.4 | 15.06 | 6.02 |
| E0011138 | m³ | (<6) Relleno de zanjas con tierra seleccionada | 1.6 | 14.8 | 23.68 |
| D03A0040 | m² | Solera de hormigon de 20 cm de espesor | 14.95 | 16.94 | 253.25 |
| E0011136 | m | Tuberia de PVC de 200mm de diametro | 4 | 26.56 | 106.24 |
| E0011140 | m² | Pavimento de loseta hidráulica de 25x25 cm | 14.95 | 36.84 | 550.76 |
| E0011139 | m | Bordillo de hormigon recto de 100x30x15-18 cm | 12.5 | 35.32 | 441.50 |
| E0011143 | ud | Pozo registro DN 1100mm para saneamiento hasta h=2m | 1 | 597.96 | 597.96 |
| D03EB0030 | m³ | Horm.armado muros e=20cm HA-30/B/20/IIb, B500S, encof. 2 caras. | 2.55 | 305.39 | 778.74 |
| E001134 | ud | Rebaje o recrecido de arqueta A2 | 1 | 168.32 | 168.32 |
| E0011149 | ud | Rebaje o recrecido de arqueta de 25x25 | 1 | 59.18 | 59.18 |
| E0011168 | ud | Rebaje o recrecido de arqueta A3 | 1 | 186.54 | 186.54 |
| D29DC0010 | ud | Sumidero aguas pluviales horm., 0,50x0,30x0,60 m, reja fund. dúc | 1 | 241.45 | 241.45 |
| ALZADA | u | Partida alzada a justificar (material; 18/09/2016) | 1 | 1000 | 1000.00 |

## 002 AV ANDRES VIDAL (31/05/2006)
Importe: 5878.76

**D01E0050** m² (>6) Demolición de pavimentosde mezcla bituminosa, 20cm de esp (05/04/2016)
12 m² × 4.04 = 48.48
Demolición mecánica de firmes asfálticos y carga de escombros sobre camión.

| Código | Ud | Descripción | Rendimiento | Precio | Importe |
|---|---|---|---|---|---|
| M01A0010 | h | Oficial primera | 0.154 | 13.83 | 2.13 |
| QAA0020 | h | Retroexcavadora 72 kW | 0.055 | 34.75 | 1.91 |
|  |  | Total |  |  | 4.04 |

| Código | Ud | Descripción | Cantidad | Precio | Importe |
|---|---|---|---|---|---|
| D29AA0050 | m³ | (<6) Excavación zanjas, todo tipo terreno a mano | 14.2 | 29.94 | 425.15 |
| D01E0100 | m² | Demolición manual solera de hormigon | 12 | 22.76 | 273.12 |
| D02E0010 | m³ | (<50) Carga y transporte de productos a vertedero | 12.8 | 21.21 | 271.49 |

**D02D0050** m³ (1-6) Arena volcanica en base de tuberias
2.65 m³ × 19.9 = 52.74
Relleno de zanjas con picón, compactado por capas de 30 cm, al proctor modificado del 95 %, incluso riego.

| Código | Ud | Descripción | Rendimiento | Precio | Importe |
|---|---|---|---|---|---|
| M01A0030 | h | Peón | 0.403 | 13.16 | 5.30 |
| E01CD0030 | m³ | Picón de relleno, garbancillo grueso | 1 | 12.84 | 12.84 |
| E01E0010 | m³ | Agua | 0.2 | 2.14 | 0.43 |
| QAA0020 | h | Retroexcavadora 72 kW | 0.031 | 34.75 | 1.08 |
| QBD0020 | h | Compactador manual, tipo pequeño de rodillo vibrante de 0,60 t | 0.078 | 3.17 | 0.25 |
|  |  | Total |  |  | 19.9 |

**D02D0060** m³ (1-6) Relleno de zanjas con tierra seleccionada
4.49 m³ × 20.94 = 94.02
Relleno de zanjas con materiales seleccionados de préstamos o procedentes de la excavación, incluso extendido, regado y compactado por capas de 30 cm, al proctor modificado del 95 %

| Código | Ud | Descripción | Rendimiento | Precio | Importe |
|---|---|---|---|---|---|
| M01A0030 | h | Peón | 1.281 | 13.16 | 16.86 |
| E01E0010 | m³ | Agua | 0.2 | 2.14 | 0.43 |
| QAA0020 | h | Retroexcavadora 72 kW | 0.032 | 34.75 | 1.11 |
| QBD0020 | h | Compactador manual, tipo pequeño de rodillo vibrante de 0,60 t | 0.801 | 3.17 | 2.54 |
|  |  | Total |  |  | 20.94 |

**D29DAC0050** m (1-6) Tuberia de PVC de 315mm de diametro
6 m × 105.68 = 634.08
Tubería de saneamiento enterrada sin presión de PVC-U, TERRAIN o equivalente, con superficie interior y exterior lisa, de color teja y unión por junta elástica, de diámetro nominal DN 315 mm, e=7,7 mm, SN 4, según UNE EN 1401, colocada en fondo de zanja, incluso solera de arena de 10 cm de espesor, p.p. de pequeño material, nivelación del tubo, sin incluir excavación y relleno de la zanja, colocada s/ UNE-ENV 1046. Instalada y probada.

| Código | Ud | Descripción | Rendimiento | Precio | Importe |
|---|---|---|---|---|---|
| M01A0010 | h | Oficial primera | 0.073 | 13.83 | 1.01 |
| M01A0030 | h | Peón | 0.109 | 13.16 | 1.43 |
| QAC0010 | h | Camión grúa 20 t | 0.018 | 30 | 0.54 |
| E28EB0300 | m | Tub. PVC-U saneam. D 315 mm j. elást. Terrain (material; 07/04/2016) | 1 | 100.79 | 100.79 |
| E01CA0020 | m³ | Arena seca (material) | 0.082 | 23.34 | 1.91 |
|  |  | Total |  |  | 105.68 |

| Código | Ud | Descripción | Cantidad | Precio | Importe |
|---|---|---|---|---|---|
| D03A0040 | m² | Solera de hormigon de 20 cm de espesor | 12 | 16.94 | 203.28 |

**D29FA0010** m² <80 m2 Asfalto V-A/D-12 de 8cm, incluso corte picado y recogida (31/05/2006)
12 m² × 54.92 = 659.04
Firme asfáltico en caliente, en calzadas, constituído por riego de imprimación ECR-1 (1,2 kg/m²), capa intermedia G-20 de e=6 cm, riego de adherencia ECR-1 (0,6 kg/m²) y capa de rodadura D-12 de e=4 cm, incluso sub-base granular de zahorra artificial de e=30 cm, extendido y compactado.

| Código | Ud | Descripción | Rendimiento | Precio | Importe |
|---|---|---|---|---|---|
| A09A0010 | m³ | Sub-base granular de zahorra artificial. (material) | 0.5 | 29.71 | 14.86 |
| A09B0010 | m² | Riego de imprimación con emulsión ECR-1 (1,2 kg/m²) (material) | 1 | 1.73 | 1.73 |
| A09C0020 | t | Mezcla asfáltica en caliente, AC 22 base G (antiguo G-20) (material; 31/05/2006) | 0.22 | 81.19 | 17.86 |
| A09B0020 | m² | Riego de adherencia con emulsión ECR-1 (0,6 kg/m²) (material; 05/04/2016) | 1 | 0.97 | 0.97 |
| A09C0030 | t | Mezcla asfáltica en caliente, AC 16 surf D (antiguo D-12) (material; 31/05/2006) | 0.225 | 86.67 | 19.50 |
|  |  | Total |  |  | 54.92 |

**D29IA0130** m² Reposicion de señalizacion horizontal en calzada
5.492 m² × 12.07 = 66.29
Señalización horizontal con pintura en cualquier color, no reflectante, aplicada con máquina pintabandas, incluso premarcaje.

| Código | Ud | Descripción | Rendimiento | Precio | Importe |
|---|---|---|---|---|---|
| E35HD0040 | l | Pintura de señalización vial, PALVEROL (material) | 0.323 | 10.7 | 3.46 |
| QAF0090 | h | Máquina pintabandas no autoprop airless (maquinaria) | 0.144 | 3.59 | 0.52 |
| QAB0050 | h | Furgón de 3,5 t (maquinaria) | 0.081 | 13.25 | 1.07 |
| M01A0010 | h | Oficial primera | 0.198 | 13.83 | 2.74 |
| M01A0030 | h | Peón | 0.325 | 13.16 | 4.28 |
|  |  | Total |  |  | 12.07 |

**E005012** ud Ejecución canal de drenaje BARCINO con paredes y suelo en HA-20 (material; 03/07/2012)
2 ud × 955.78 = 1911.56
Ejecución canal de drenaje BARCINO con paredes y suelo en hormigon HA-20, incluso cortes, excavacion y remates asfalticos.

| Código | Ud | Descripción | Rendimiento | Precio | Importe |
|---|---|---|---|---|---|
| M01A0010 | h | Oficial primera | 14 | 13.83 | 193.62 |
| M01A0030 | h | Peón | 14.4 | 13.16 | 189.50 |
| A06B0010 | m³ | Excavación en zanjas y pozos. | 1.12 | 18.19 | 20.37 |
| A06D0020 | m³ | Carga mecánica, transporte tierras vertedero, camión, máx. 10 km | 1.12 | 5.84 | 6.54 |
| A03A0030 | m³ | Hormigón en masa de fck= 15 N/mm² | 0.36 | 231.18 | 83.22 |
| A05AG0020 | m² | Encofrado y desencof. en paredes de arquetas, cámaras y sótanos. | 1.8 | 38.62 | 69.52 |
| E00TP0001 | ud | Reja y marco fund ductil BARCINO (material; 06/04/2016) | 1 | 393.01 | 393.01 |
|  |  | Total |  |  | 955.78 |

| Código | Ud | Descripción | Cantidad | Precio | Importe |
|---|---|---|---|---|---|
| E0011152 | ud | Acople a pozo existente (material; 05/04/2016) | 1 | 239.51 | 239.51 |
| ALZADA | u | Partida alzada a justificar | 1 | 1000 | 1000.00 |

## 003 CALLE TIO GIL (31/05/2006)
Importe: 10500.76

| Código | Ud | Descripción | Cantidad | Precio | Importe |
|---|---|---|---|---|---|
| D01E0010 | m² | Demolición manual de loseta hidrahulica | 41.64 | 7.4 | 308.14 |
| D01E0050 | m² | (>6) Demolición de pavimentosde mezcla bituminosa, 20cm de esp | 15.5 | 4.04 | 62.62 |
| D01E0110 | m | (>6) Demolición bordillos de hormigon | 31 | 7.13 | 221.03 |
| E0011136 | m | Tuberia de PVC de 200mm de diametro | 3.66 | 26.56 | 97.21 |
| D01E0100 | m² | Demolición manual solera de hormigon | 29.34 | 22.76 | 667.78 |
| D02E0010 | m³ | (<50) Carga y transporte de productos a vertedero | 8.75 | 21.21 | 185.59 |
| D02D0060 | m³ | (1-6) Relleno de zanjas con tierra seleccionada | 5.16 | 20.94 | 108.05 |
| D03A0040 | m² | Solera de hormigon de 20 cm de espesor | 41.64 | 16.94 | 705.38 |

**D29GBA0010** m² (>6) Pavimento de loseta hidráulica de 25x25 cm (03/07/2012)
25.8 m² × 28.09 = 724.72
Pavimento de loseta hidráulica de 25x25 cm gris, colocadas con mortero 1:6 de cemento y arena, incluso solera de hormigón de fck=10 N/mm² de 7 cm de espesor medio, cortes, formación de juntas de dilatación, rejuntado y limpieza.

| Código | Ud | Descripción | Rendimiento | Precio | Importe |
|---|---|---|---|---|---|
| M01A0010 | h | Oficial primera | 0.378 | 13.83 | 5.23 |
| M01A0030 | h | Peón | 0.378 | 13.16 | 4.97 |
| E33BA0010 | m² | Baldosa tipo Escofet | 1 | 14.77 | 14.77 |
| A03A0010 | m³ | Hormigón en masa de fck= 10 N/mm² | 0.022 | 141.86 | 3.12 |
| E01E0010 | m³ | Agua | 0.001 | 2.14 | 0.00 |
|  |  | Total |  |  | 28.09 |

| Código | Ud | Descripción | Cantidad | Precio | Importe |
|---|---|---|---|---|---|
| D29FA0010 | m² | <80 m2 Asfalto V-A/D-12 de 8cm, incluso corte picado y recogida | 15.5 | 54.92 | 851.26 |

**D29GFA0040** m (>6) Bordillo de hormigon recto de 100x30x15-18 cm (03/07/2012)
31 m × 30.46 = 944.26
Bordillo de hormigón de fck=30 N/mm², de 100x30x15-18 cm, colocado con mortero de cemento 1:5, incluso base y recalce de hormigón y rejuntado.

| Código | Ud | Descripción | Rendimiento | Precio | Importe |
|---|---|---|---|---|---|
| M01A0010 | h | Oficial primera | 0.396 | 13.83 | 5.48 |
| M01A0030 | h | Peón | 0.396 | 13.16 | 5.21 |
| E33LA0090 | m | Bordill hormig fck=30 N/mm², 100x30x15-18 cm | 1 | 6.66 | 6.66 |
| A03A0030 | m³ | Hormigón en masa de fck= 15 N/mm² | 0.05 | 231.18 | 11.56 |
| A02A0030 | m³ | Mortero 1:5 de cemento | 0.01 | 155.4 | 1.55 |
|  |  | Total |  |  | 30.46 |

**E001056** m² Ejecucion de peralte de asfalto (material; 31/05/2006)
19.83 m² × 101.42 = 2011.16
Ejecucion de peralte de asfalto hasta bordillo, incluso empotramiento en los extremos, cortes, etc...

| Código | Ud | Descripción | Rendimiento | Precio | Importe |
|---|---|---|---|---|---|
| A09B0020 | m² | Riego de adherencia con emulsión ECR-1 (0,6 kg/m²) | 1 | 0.97 | 0.97 |
| A09C0030 | t | Mezcla asfáltica en caliente, AC 16 surf D (antiguo D-12) | 1.159 | 86.67 | 100.45 |
|  |  | Total |  |  | 101.42 |

| Código | Ud | Descripción | Cantidad | Precio | Importe |
|---|---|---|---|---|---|
| E0011169 | m² | (>6) Pavimento de baldose tipo Ecofest (material; 05/04/2016) | 15.84 | 55.78 | 883.56 |
| E0011166 | m² | Borrador señalizacion horizontal en calzada (material; 05/04/2016) | 30 | 12.8 | 384.00 |
| E0011167 | ud | ejecucion señalizacion horizontal (paso de peatones) (material; 05/04/2016) | 2 | 124.73 | 249.46 |
| E001134 | ud | Rebaje o recrecido de arqueta A2 | 4 | 168.32 | 673.28 |
| E0011149 | ud | Rebaje o recrecido de arqueta de 25x25 | 4 | 59.18 | 236.72 |
| E0011168 | ud | Rebaje o recrecido de arqueta A3 | 1 | 186.54 | 186.54 |
| ALZADA | u | Partida alzada a justificar | 1 | 1000 | 1000.00 |

## 007 CALLE GARA Y JONAY (28/03/2009)
Importe: 591.88

**D11PA0030** m² Ejecucion de peralte en acera de hormigon estampado (28/03/2009)
30.275 m² × 19.55 = 591.88
Pavimento continuo realizado con hormigón de HM-25/B/20/I, de 10 cm de espesor, incluso vertido, extendido, formación de maestras, juntas de dilatación con perfil de PVC y fibras de polipropileno antifisuras Fiberflex de Würth o equivalente (0.6 kg/m³), acabado al fratás.

| Código | Ud | Descripción | Rendimiento | Precio | Importe |
|---|---|---|---|---|---|
| M01A0010 | h | Oficial primera | 0.331 | 13.83 | 4.58 |
| M01A0030 | h | Peón | 0.331 | 13.16 | 4.36 |
| QBF0010 | h | Fratasadora | 0.083 | 3.32 | 0.28 |
| E01HCB0010 | m³ | Horm prep HM-25/B/20/I (material; 28/03/2009) | 0.1 | 83.16 | 8.32 |
| E18JB0010 | m | Perfil PVC (material) | 0.5 | 2.5 | 1.25 |
| E13CA0010 | ud | Fibra PP (600 g) p/mortero y hormigón, Fiberflex, Würth (material; 12/01/2012) | 0.06 | 12.64 | 0.76 |
|  |  | Total |  |  | 19.55 |

## 008 CALLE SAN RAIMUNDO (31/05/2006)
Importe: 6608.51

| Código | Ud | Descripción | Cantidad | Precio | Importe |
|---|---|---|---|---|---|
| E0011135 | m | Corte y precorte de asfalto | 23.2 | 1.68 | 38.98 |
| D01E0010 | m² | Demolición manual de loseta hidrahulica | 10 | 7.4 | 74.00 |
| D01E0050 | m² | (>6) Demolición de pavimentosde mezcla bituminosa, 20cm de esp | 9.7 | 4.04 | 39.19 |
| D01E0110 | m | (>6) Demolición bordillos de hormigon | 10 | 7.13 | 71.30 |
| E0011136 | m | Tuberia de PVC de 200mm de diametro | 3.16 | 26.56 | 83.93 |
| D01E0100 | m² | Demolición manual solera de hormigon | 14.45 | 22.76 | 328.88 |
| D02E0010 | m³ | (<50) Carga y transporte de productos a vertedero | 6.5 | 21.21 | 137.87 |
| D02D0050 | m³ | (1-6) Arena volcanica en base de tuberias | 1.5 | 19.9 | 29.85 |
| D02D0060 | m³ | (1-6) Relleno de zanjas con tierra seleccionada | 1.31 | 20.94 | 27.43 |
| D03A0040 | m² | Solera de hormigon de 20 cm de espesor | 14.45 | 16.94 | 244.78 |

**D29DAC0030** m (1-6) Tuberia de PVC de 200mm de diametro
5 m × 56.46 = 282.30
Tubería de saneamiento enterrada sin presión de PVC-U, TERRAIN o equivalente, con superficie interior y exterior lisa, de color teja y unión por junta elástica, de diámetro nominal DN 200 mm, e=4,9 mm, SN 4, según UNE EN 1401, colocada en fondo de zanja, incluso solera de arena de 10 cm de espesor, p.p. de pequeño material, nivelación del tubo, sin incluir excavación y relleno de la zanja, colocada s/ UNE-ENV 1046. Instalada y probada.

| Código | Ud | Descripción | Rendimiento | Precio | Importe |
|---|---|---|---|---|---|
| M01A0010 | h | Oficial primera | 0.88 | 13.83 | 12.17 |
| M01A0030 | h | Peón | 1.469 | 13.16 | 19.33 |
| QAC0010 | h | Camión grúa 20 t | 0.02 | 30 | 0.60 |
| E28EB0280 | m | Tub. PVC-U saneam. D 200 mm j. elást. Terrain (material; 05/04/2016) | 1 | 22.73 | 22.73 |
| E01CA0020 | m³ | Arena seca | 0.07 | 23.34 | 1.63 |
|  |  | Total |  |  | 56.46 |

| Código | Ud | Descripción | Cantidad | Precio | Importe |
|---|---|---|---|---|---|
| D29GBA0010 | m² | (>6) Pavimento de loseta hidráulica de 25x25 cm | 10 | 28.09 | 280.90 |
| D29FA0010 | m² | <80 m2 Asfalto V-A/D-12 de 8cm, incluso corte picado y recogida | 9.7 | 54.92 | 532.72 |
| D29GFA0040 | m | (>6) Bordillo de hormigon recto de 100x30x15-18 cm | 10 | 30.46 | 304.60 |
| D29IA0130 | m² | Reposicion de señalizacion horizontal en calzada | 10.334 | 12.07 | 124.73 |
| E001056 | m² | Ejecucion de peralte de asfalto | 19.83 | 101.42 | 2011.16 |
| E001134 | ud | Rebaje o recrecido de arqueta A2 | 2 | 168.32 | 336.64 |

**D29DC0040** m Ejecucion de imbornal sifonico (03/07/2012)
1 m × 310.64 = 310.64
Imbornal de recogida de aguas pluviales, en calzadas, ejecutado con paredes y solera de hormigón en masa de fck=15 N/mm² de 15 cm de espesor, con marco y reja reforzada, D 400, s/UNE EN 124, de fundición dúctil, incluso excavación, relleno de trasdós con carga y transporte de tierras sobrantes a vertedero, encofrado y desencofrado.

| Código | Ud | Descripción | Rendimiento | Precio | Importe |
|---|---|---|---|---|---|
| M01A0030 | h | Peón | 4.275 | 13.16 | 56.26 |
| M01A0010 | h | Oficial primera | 3.563 | 13.83 | 49.28 |
| A06B0010 | m³ | Excavación en zanjas y pozos. | 0.55 | 18.19 | 10.00 |
| A06D0020 | m³ | Carga mecánica, transporte tierras vertedero, camión, máx. 10 km | 0.33 | 5.84 | 1.93 |
| A03A0030 | m³ | Hormigón en masa de fck= 15 N/mm² | 0.25 | 231.18 | 57.80 |
| A05AG0020 | m² | Encofrado y desencof. en paredes de arquetas, cámaras y sótanos. | 1.3 | 38.62 | 50.21 |
| E28BE0060 | ud | Reja y marco articul C-250 700x360 mm fund dúctil Norinco RI 284 | 1 | 85.16 | 85.16 |
|  |  | Total |  |  | 310.64 |

| Código | Ud | Descripción | Cantidad | Precio | Importe |
|---|---|---|---|---|---|
| E0011152 | ud | Acople a pozo existente | 1 | 239.51 | 239.51 |
| E0011151 | ud | Rebaje o recrecido de pozo (material; 05/04/2016) | 1 | 109.1 | 109.10 |
| ALZADA | u | Partida alzada a justificar | 1 | 1000 | 1000.00 |

## 011 CALLE STA Mº DE SOLEDAD (31/05/2006)
Importe: 22648.35

| Código | Ud | Descripción | Cantidad | Precio | Importe |
|---|---|---|---|---|---|
| D01E0050 | m² | (>6) Demolición de pavimentosde mezcla bituminosa, 20cm de esp | 24.88 | 4.04 | 100.52 |
| D01E0110 | m | (>6) Demolición bordillos de hormigon | 11 | 7.13 | 78.43 |
| D01E0100 | m² | Demolición manual solera de hormigon | 24.88 | 22.76 | 566.27 |
| D29AA0050 | m³ | (<6) Excavación zanjas, todo tipo terreno a mano | 42 | 29.94 | 1257.48 |
| D02E0010 | m³ | (<50) Carga y transporte de productos a vertedero | 42.98 | 21.21 | 911.61 |
| D02D0050 | m³ | (1-6) Arena volcanica en base de tuberias | 2.94 | 19.9 | 58.51 |
| E0011138 | m³ | (<6) Relleno de zanjas con tierra seleccionada | 15.44 | 14.8 | 228.51 |
| D03A0040 | m² | Solera de hormigon de 20 cm de espesor | 24.88 | 16.94 | 421.47 |
| D29FA0010 | m² | <80 m2 Asfalto V-A/D-12 de 8cm, incluso corte picado y recogida | 24.88 | 54.92 | 1366.41 |
| E0011143 | ud | Pozo registro DN 1100mm para saneamiento hasta h=2m | 2 | 597.96 | 1195.92 |
| E0011152 | ud | Acople a pozo existente | 2 | 239.51 | 479.02 |

**E0011161** ud Ejecucion canal de drenaje tipo IGUAZU con paredes y suelo... (material; 03/07/2012)
10 ud × 1186.96 = 11869.60
Ejecucion canal de drenaje tipo IGUAZU con paredes y suelo en hormigon HA-20, incluso corte, excavacion y remates asfalticos

| Código | Ud | Descripción | Rendimiento | Precio | Importe |
|---|---|---|---|---|---|
| M01A0010 | h | Oficial primera | 8.55 | 13.83 | 118.25 |
| M01A0030 | h | Peón | 8.55 | 13.16 | 112.52 |
| A06B0010 | m³ | Excavación en zanjas y pozos. | 2.25 | 18.19 | 40.93 |
| A06D0020 | m³ | Carga mecánica, transporte tierras vertedero, camión, máx. 10 km | 2.25 | 5.84 | 13.14 |
| A03A0030 | m³ | Hormigón en masa de fck= 15 N/mm² | 0.91 | 231.18 | 210.37 |
| A05AG0020 | m² | Encofrado y desencof. en paredes de arquetas, cámaras y sótanos. | 4.56 | 38.62 | 176.11 |
| E00TP0002 | ud | Reja y marco fud ductil IGUAZU (material; 06/04/2016) | 1 | 515.64 | 515.64 |
|  |  | Total |  |  | 1186.96 |

| Código | Ud | Descripción | Cantidad | Precio | Importe |
|---|---|---|---|---|---|
| E0011162 | m | Muro de HA de 15cm espesor (material; 05/04/2016) | 45 | 55.08 | 2478.60 |
| E0011163 | m | Tuberia de PVC de 500mm de diametro (material; 05/04/2016) | 4 | 159 | 636.00 |
| ALZADA | u | Partida alzada a justificar | 1 | 1000 | 1000.00 |

## 012 CALLE SEVERO OCHOA (31/05/2006)
Importe: 2681.81

| Código | Ud | Descripción | Cantidad | Precio | Importe |
|---|---|---|---|---|---|
| E0011135 | m | Corte y precorte de asfalto | 21 | 1.68 | 35.28 |
| D01E0050 | m² | (>6) Demolición de pavimentosde mezcla bituminosa, 20cm de esp | 10.5 | 4.04 | 42.42 |
| D01E0100 | m² | Demolición manual solera de hormigon | 10.5 | 22.76 | 238.98 |
| D02E0010 | m³ | (<50) Carga y transporte de productos a vertedero | 3.14 | 21.21 | 66.60 |
| D03A0040 | m² | Solera de hormigon de 20 cm de espesor | 10.5 | 16.94 | 177.87 |
| D29FA0010 | m² | <80 m2 Asfalto V-A/D-12 de 8cm, incluso corte picado y recogida | 10.5 | 54.92 | 576.66 |
| D29IA0130 | m² | Reposicion de señalizacion horizontal en calzada | 2.023 | 12.07 | 24.42 |
| E0011171 | ud | Sustitucion de rejas en calzada por tipo BARCINO (material; 06/04/2016) | 1 | 519.58 | 519.58 |
| ALZADA | u | Partida alzada a justificar | 1 | 1000 | 1000.00 |

## 013 CALLE BLAS CABRERA (31/05/2006)
Importe: 5359.05

| Código | Ud | Descripción | Cantidad | Precio | Importe |
|---|---|---|---|---|---|
| D29IA0130 | m² | Reposicion de señalizacion horizontal en calzada | 18.826 | 12.07 | 227.23 |
| E0011151 | ud | Rebaje o recrecido de pozo | 1 | 109.1 | 109.10 |
| E001056 | m² | Ejecucion de peralte de asfalto | 39.664 | 101.42 | 4022.72 |
| ALZADA | u | Partida alzada a justificar | 1 | 1000 | 1000.00 |

## 014 CALLE ERMITA DE REGLA (31/05/2006)
Importe: 12323.59

| Código | Ud | Descripción | Cantidad | Precio | Importe |
|---|---|---|---|---|---|
| D01E0010 | m² | Demolición manual de loseta hidrahulica | 30 | 7.4 | 222.00 |
| D01E0050 | m² | (>6) Demolición de pavimentosde mezcla bituminosa, 20cm de esp | 7 | 4.04 | 28.28 |
| D29AA0050 | m³ | (<6) Excavación zanjas, todo tipo terreno a mano | 58.14 | 29.94 | 1740.71 |
| D02E0010 | m³ | (<50) Carga y transporte de productos a vertedero | 42.88 | 21.21 | 909.48 |
| E0011137 | m³ | (<6) Arena volcanica en base de tuberias | 12.48 | 15.06 | 187.95 |
| E0011138 | m³ | (<6) Relleno de zanjas con tierra seleccionada | 40.71 | 14.8 | 602.51 |
| D03A0040 | m² | Solera de hormigon de 20 cm de espesor | 30 | 16.94 | 508.20 |

**E0011154** m (>6) Tuberia de PVC de 200mm de diametro (material)
22 m × 45.9 = 1009.80
Tubería de saneamiento enterrada sin presión de PVC-U, TERRAIN o equivalente, con superficie interior y exterior lisa, de color teja y unión por junta elástica, de diámetro nominal DN 200 mm, e=4,9 mm, SN 4, según UNE EN 1401, colocada en fondo de zanja, incluso solera de arena de 10 cm de espesor, p.p. de pequeño material, nivelación del tubo, sin incluir excavación y relleno de la zanja, colocada s/ UNE-ENV 1046. Instalada y probada.

| Código | Ud | Descripción | Rendimiento | Precio | Importe |
|---|---|---|---|---|---|
| M01A0010 | h | Oficial primera | 0.594 | 13.83 | 8.22 |
| M01A0030 | h | Peón | 0.989 | 13.16 | 13.02 |
| QAC0010 | h | Camión grúa 20 t | 0.01 | 30 | 0.30 |
| E28EB0280 | m | Tub. PVC-U saneam. D 200 mm j. elást. Terrain | 1 | 22.73 | 22.73 |
| E01CA0020 | m³ | Arena seca | 0.07 | 23.34 | 1.63 |
|  |  | Total |  |  | 45.9 |

| Código | Ud | Descripción | Cantidad | Precio | Importe |
|---|---|---|---|---|---|
| D29FA0010 | m² | <80 m2 Asfalto V-A/D-12 de 8cm, incluso corte picado y recogida | 7 | 54.92 | 384.44 |
| E0011143 | ud | Pozo registro DN 1100mm para saneamiento hasta h=2m | 1 | 597.96 | 597.96 |
| E0011152 | ud | Acople a pozo existente | 1 | 239.51 | 239.51 |

**D11DA0100** m² (>6) Pavimento piedra natural (pórfido) (06/04/2009)
30 m² × 77.33 = 2319.90
Pavimento de piedra natural pórfido mixto gris, de textura natural y formato irregular, recibido con adhesivo cementoso, con marcado CE según UNE-EN 12004, sobre soporte preparado (no incluído), incluso rejuntado con mortero preparado flexible y limpieza.

| Código | Ud | Descripción | Rendimiento | Precio | Importe |
|---|---|---|---|---|---|
| M01A0010 | h | Oficial primera | 0.55 | 13.83 | 7.61 |
| M01A0030 | h | Peón | 0.35 | 13.16 | 4.61 |
| E34AA0550 | m² | Pórfido mixto gris laja tamaño grande (material; 07/04/2016) | 1 | 59.46 | 59.46 |
| E01FA0300 | kg | Adhesivo cementoso C 2TE S1, p/rev y pav int/ext, LANKOCOL FLEXI (material; 06/04/2009) | 6 | 0.81 | 4.86 |
| E01FB0240 | kg | Mortero rejuntado cementoso mejorado, CG 2, coloreado, p/juntas (material; 06/04/2009) | 0.8 | 0.99 | 0.79 |
| E01E0010 | m³ | Agua | 0.001 | 2.14 | 0.00 |
|  |  | Total |  |  | 77.33 |

| Código | Ud | Descripción | Cantidad | Precio | Importe |
|---|---|---|---|---|---|
| E0011186 | ud | Acople a arqueta existente (material; 07/04/2016) | 5 | 107.93 | 539.65 |

**E0011187** (>6) Tuberia de PVC de 315mm de diametro (material)
23 × 88.4 = 2033.20

| Código | Ud | Descripción | Rendimiento | Precio | Importe |
|---|---|---|---|---|---|
| M01A0010 | h | Oficial primera | 0.04 | 13.83 | 0.55 |
| M01A0030 | h | Peón | 0.06 | 13.16 | 0.79 |
| QAC0010 | h | Camión grúa 20 t | 0.01 | 30 | 0.30 |
| E0011190 | m | (>6) Tub. PVC-U saneam. D 315 mm j. elást. Terrain (material; 07/04/2016) | 1 | 84.85 | 84.85 |
| E01CA0020 | m³ | Arena seca | 0.082 | 23.34 | 1.91 |
|  |  | Total |  |  | 88.4 |

| Código | Ud | Descripción | Cantidad | Precio | Importe |
|---|---|---|---|---|---|
| ALZADA | u | Partida alzada a justificar | 1 | 1000 | 1000.00 |

## 015 CAMINO LA ERMITA (07/04/2016)
Importe: 2000

**E0011183** ud Ejecucion de trepano 350mm diametro (material; 07/04/2016)
5 ud × 400 = 2000.00
Ejecucion de trepano de 350mm de diametro en muro de HA para desague de aguas superficiales

| Código | Ud | Descripción | Rendimiento | Precio | Importe |
|---|---|---|---|---|---|
| M01A0010 | h | Oficial primera | 1 | 13.83 | 13.83 |
| M01A0030 | h | Peón | 1 | 13.16 | 13.16 |
| MQ1A0034 | h | Perforado de trepano corona DN350 (maquinaria; 07/04/2016) | 1 | 373.01 | 373.01 |
|  |  | Total |  |  | 400 |

## Precios auxiliares

**A03A0010** m³ Hormigón en masa de fck= 10 N/mm² (material; 03/07/2012)
Precio: 141.86
Hormigón en masa de fck= 10 N/mm², árido machaqueo 32 mm máx., confeccionado con hormigonera.

| Código | Ud | Descripción | Rendimiento | Precio | Importe |
|---|---|---|---|---|---|
| M01A0030 | h | Peón | 3.954 | 13.16 | 52.03 |
| E01BA0040 | t | Cemento portland, CEM II/B-P 32,5 R, granel (material; 03/07/2012) | 0.225 | 216.13 | 48.63 |
| E01CA0010 | t | Arena seca (material) | 0.6 | 24.51 | 14.71 |
| E01CB0090 | t | Arido machaqueo 16-32 mm (material) | 1.2 | 18.31 | 21.97 |
| E01E0010 | m³ | Agua | 0.2 | 2.14 | 0.43 |
| QAD0010 | h | Hormigonera portátil 250 l (maquinaria) | 0.989 | 4.14 | 4.09 |
|  |  | Total |  |  | 141.86 |

**A03A0030** m³ Hormigón en masa de fck= 15 N/mm² (material; 03/07/2012)
Precio: 231.18
Hormigón en masa de fck= 15 N/mm², árido machaqueo 16 mm máx., confeccionado con hormigonera.

| Código | Ud | Descripción | Rendimiento | Precio | Importe |
|---|---|---|---|---|---|
| M01A0030 | h | Peón | 10.373 | 13.16 | 136.51 |
| E01BA0040 | t | Cemento portland, CEM II/B-P 32,5 R, granel | 0.27 | 216.13 | 58.36 |
| E01CA0010 | t | Arena seca | 0.62 | 24.51 | 15.20 |
| E01CB0070 | t | Arido machaqueo 4-16 mm (material) | 1.25 | 11.63 | 14.54 |
| E01E0010 | m³ | Agua | 0.2 | 2.14 | 0.43 |
| QAD0010 | h | Hormigonera portátil 250 l | 1.484 | 4.14 | 6.14 |
|  |  | Total |  |  | 231.18 |

**A02A0030** m³ Mortero 1:5 de cemento (material; 03/07/2012)
Precio: 155.4
Mortero 1:5 de cemento y arena, M-7,5, confeccionado con hormigonera, s/RC-08
.

| Código | Ud | Descripción | Rendimiento | Precio | Importe |
|---|---|---|---|---|---|
| M01A0030 | h | Peón | 4.558 | 13.16 | 59.98 |
| E01BA0040 | t | Cemento portland, CEM II/B-P 32,5 R, granel | 0.3 | 216.13 | 64.84 |
| E01CA0020 | m³ | Arena seca | 1.1 | 23.34 | 25.67 |
| E01E0010 | m³ | Agua | 0.25 | 2.14 | 0.54 |
| QAD0010 | h | Hormigonera portátil 250 l | 1.055 | 4.14 | 4.37 |
|  |  | Total |  |  | 155.4 |

**A04A0020** kg Acero corrugado B 500 S, elaborado y colocado. (material)
Precio: 1.34
Acero corrugado B 500 S, elaborado y colocado, con parte proporcional de despuntes.

| Código | Ud | Descripción | Rendimiento | Precio | Importe |
|---|---|---|---|---|---|
| M01A0010 | h | Oficial primera | 0.02 | 13.83 | 0.28 |
| M01A0030 | h | Peón | 0.02 | 13.16 | 0.26 |
| E01AA0020 | kg | Acero corrugado B 500 S (precio medio) (material) | 1.05 | 0.74 | 0.78 |
| E09A0010 | kg | Alambre de atar de 1,2 mm (material) | 0.02 | 0.98 | 0.02 |
|  |  | Total |  |  | 1.34 |

**A05AB0020** m² Encofrado y desencof. en muros a una cara y 3.5 m. alt. (material; 11/01/2012)
Precio: 15.37
Encofrado y desencofrado en muros a una cara y 3.5 m. alt.(8 puestas) i/desencofrante.

| Código | Ud | Descripción | Rendimiento | Precio | Importe |
|---|---|---|---|---|---|
| M01A0010 | h | Oficial primera | 0.52 | 13.83 | 7.19 |
| M01A0030 | h | Peón | 0.52 | 13.16 | 6.84 |
| E01IB0010 | m³ | Madera pino gallego en tablas (material) | 0.003 | 279.5 | 0.84 |
| E01IA0110 | m³ | Madera pino gallego (material) | 0.001 | 311.15 | 0.31 |
| E01MA0020 | kg | Clavos 2" (material) | 0.02 | 0.84 | 0.02 |
| E01DB0120 | l | Desencofrante concentrado, D 120, Würth (material; 11/01/2012) | 0.02 | 8.27 | 0.17 |
|  |  | Total |  |  | 15.37 |

**A06B0010** m³ Excavación en zanjas y pozos. (material; 05/04/2016)
Precio: 18.19
Excavación en zanjas y pozos en cualquier clase de terreno con extracción de tierras al borde.

| Código | Ud | Descripción | Rendimiento | Precio | Importe |
|---|---|---|---|---|---|
| M01A0030 | h | Peón | 0.268 | 13.16 | 3.53 |
| QAA0020 | h | Retroexcavadora 72 kW | 0.422 | 34.75 | 14.66 |
|  |  | Total |  |  | 18.19 |

**A06D0020** m³ Carga mecánica, transporte tierras vertedero, camión, máx. 10 km (material)
Precio: 5.84
Carga mecánica y transporte de tierras a vertedero, con camión de 18 Tn, con un recorrido máximo de 10 Km.

| Código | Ud | Descripción | Rendimiento | Precio | Importe |
|---|---|---|---|---|---|
| QAA0070 | h | Pala cargadora sobre neumáticos, 96 kW, peso en orden de trabajo 10968 kg (maquinaria) | 0.021 | 31.7 | 0.67 |
| QAB0030 | h | Camión basculante 15 t (maquinaria) | 0.169 | 30.58 | 5.17 |
|  |  | Total |  |  | 5.84 |

**A05AG0020** m² Encofrado y desencof. en paredes de arquetas, cámaras y sótanos. (material)
Precio: 38.62

| Código | Ud | Descripción | Rendimiento | Precio | Importe |
|---|---|---|---|---|---|
| M01A0010 | h | Oficial primera | 1.284 | 13.83 | 17.76 |
| M01A0030 | h | Peón | 1.284 | 13.16 | 16.90 |
| E01IB0010 | m³ | Madera pino gallego en tablas | 0.013 | 279.5 | 3.63 |
| E01IA0110 | m³ | Madera pino gallego | 0.001 | 311.15 | 0.31 |
| E01MA0020 | kg | Clavos 2" | 0.02 | 0.84 | 0.02 |
|  |  | Total |  |  | 38.62 |

**A09A0010** m³ Sub-base granular de zahorra artificial. (material)
Precio: 29.71
Sub-base granular de zahorra artificial, incluso compactado, extendido con motoniveladora, regado y apisonado con rulo compactador.

| Código | Ud | Descripción | Rendimiento | Precio | Importe |
|---|---|---|---|---|---|
| QAF0010 | h | Camión caja fija con cisterna/agua de 10 t (maquinaria) | 0.011 | 35 | 0.39 |
| QAF0020 | h | Motoniveladora Caterp 12 F c/maquinista (maquinaria) | 0.011 | 45 | 0.50 |
| QAF0040 | h | Compact neumát Dinapac CP 22 c/maquinista (maquinaria) | 0.011 | 45 | 0.50 |
| E01CG0060 | m³ | Zahorra artificial (todo en uno) (material) | 1.4 | 19.76 | 27.66 |
| E01E0010 | m³ | Agua | 0.06 | 2.14 | 0.13 |
| M01A0030 | h | Peón | 0.04 | 13.16 | 0.53 |
|  |  | Total |  |  | 29.71 |

**A09B0010** m² Riego de imprimación con emulsión ECR-1 (1,2 kg/m²) (material)
Precio: 1.73
Riego de imprimación realizado, incluso aportación de arena(3 tn por tn de riego), extendido.

| Código | Ud | Descripción | Rendimiento | Precio | Importe |
|---|---|---|---|---|---|
| E01CB0010 | t | Arido machaqueo 0-4 mm (material) | 0.003 | 16.14 | 0.05 |
| E01KA0030 | kg | Emulsión bituminosa catiónica ECR-1 a granel (material; 05/04/2016) | 1.2 | 1.01 | 1.21 |
| QAF0030 | h | Camión bitumin cap 10 tm c/cond bomba mangu (maquinaria; 05/04/2016) | 0.003 | 33.5 | 0.10 |
| M01A0010 | h | Oficial primera | 0.014 | 13.83 | 0.19 |
| M01A0030 | h | Peón | 0.014 | 13.16 | 0.18 |
|  |  | Total |  |  | 1.73 |

**A09C0020** t Mezcla asfáltica en caliente, AC 22 base G (antiguo G-20) (material; 31/05/2006)
Precio: 81.19
Mezcla asfáltica en caliente, AC 22 base G (antiguo G-20), extendida y compactada, incluso fabricación y transporte de planta a obra. Densidad media = 2,37 tm/m³

| Código | Ud | Descripción | Rendimiento | Precio | Importe |
|---|---|---|---|---|---|
| E01CB0030 | t | Arido machaqueo 4-8 mm (material) | 0.3 | 12.19 | 3.66 |
| E01CB0010 | t | Arido machaqueo 0-4 mm | 0.4 | 16.14 | 6.46 |
| E01CB0050 | t | Arido machaqueo 8-16 mm (material) | 0.3 | 12.19 | 3.66 |
| E01KA0010 | t | Betún asfáltico a granel. (material; 05/04/2016) | 0.06 | 660.13 | 39.61 |
| QAF0060 | h | Planta aglomerado asfált. 40 tm/h. (maquinaria; 05/04/2016) | 0.021 | 450 | 9.45 |
| QAF0050 | h | Extend aglom Demag 413 pequeña c/maquinista (maquinaria) | 0.021 | 36.19 | 0.76 |
| QAA0070 | h | Pala cargadora sobre neumáticos, 96 kW | 0.021 | 31.7 | 0.67 |
| QAF0040 | h | Compact neumát Dinapac CP 22 c/maquinista | 0.021 | 45 | 0.95 |
| QAF0070 | h | Apisonadora estática. (maquinaria) | 0.021 | 26.5 | 0.56 |
| QAB0020 | ud | Transporte tm mezcla asfált. planta-tajo (maquinaria; 31/05/2006) | 1.06 | 3.16 | 3.35 |
| M01A0030 | h | Peón | 0.447 | 13.16 | 5.88 |
| M01A0010 | h | Oficial primera | 0.447 | 13.83 | 6.18 |
|  |  | Total |  |  | 81.19 |

**A09B0020** m² Riego de adherencia con emulsión ECR-1 (0,6 kg/m²) (material; 05/04/2016)
Precio: 0.97
Riego de adherencia realizado con emulsión ECR-1 (0,6 kg/m²), extendido.

| Código | Ud | Descripción | Rendimiento | Precio | Importe |
|---|---|---|---|---|---|
| E01KA0030 | kg | Emulsión bituminosa catiónica ECR-1 a granel | 0.6 | 1.01 | 0.61 |
| QAF0030 | h | Camión bitumin cap 10 tm c/cond bomba mangu | 0.002 | 33.5 | 0.07 |
| M01A0010 | h | Oficial primera | 0.011 | 13.83 | 0.15 |
| M01A0030 | h | Peón | 0.011 | 13.16 | 0.14 |
|  |  | Total |  |  | 0.97 |

**A09C0030** t Mezcla asfáltica en caliente, AC 16 surf D (antiguo D-12) (material; 31/05/2006)
Precio: 86.67
Mezcla asfáltica en caliente, AC 16 surf D (antiguo D-12), extendida y compactada, incluso fabricación y transporte de planta a obra. Densidad media = 2,40 tm/m³

| Código | Ud | Descripción | Rendimiento | Precio | Importe |
|---|---|---|---|---|---|
| E01CB0030 | t | Arido machaqueo 4-8 mm | 0.4 | 12.19 | 4.88 |
| E01CB0010 | t | Arido machaqueo 0-4 mm | 0.6 | 16.14 | 9.68 |
| E01BA0040 | t | Cemento portland, CEM II/B-P 32,5 R, granel | 0.04 | 216.13 | 8.65 |
| E01KA0010 | t | Betún asfáltico a granel. | 0.07 | 660.13 | 46.21 |
| QAF0060 | h | Planta aglomerado asfált. 40 tm/h. | 0.017 | 450 | 7.65 |
| QAF0050 | h | Extend aglom Demag 413 pequeña c/maquinista | 0.017 | 36.19 | 0.62 |
| QAA0070 | h | Pala cargadora sobre neumáticos, 96 kW | 0.017 | 31.7 | 0.54 |
| QAF0040 | h | Compact neumát Dinapac CP 22 c/maquinista | 0.017 | 45 | 0.77 |
| QAF0070 | h | Apisonadora estática. | 0.017 | 26.5 | 0.45 |
| QAB0020 | ud | Transporte tm mezcla asfált. planta-tajo | 0.882 | 3.16 | 2.79 |
| M01A0030 | h | Peón | 0.164 | 13.16 | 2.16 |
| M01A0010 | h | Oficial primera | 0.164 | 13.83 | 2.27 |
|  |  | Total |  |  | 86.67 |

## Recursos

**QAB0070** h Transporte c/contenedor de escombros
Transporte con contenedor de escombros

**QAA0020** h Retroexcavadora 72 kW
Retroexcavadora sobre ruedas, 72 kW, peso en orden de trabajo 8140 kg

**E01HCA0010** m³ Horm prep HM-20/B/20/I
Hormigón preparado HM-20/B/20/I

**E33BA0010** m² Baldosa tipo Escofet
Loseta hidráulica 25x25 cm gris

**E33LA0090** m Bordill hormig fck=30 N/mm², 100x30x15-18 cm
Bordillo hormigón fck=30 N/mm², 100x30x15-18 cm

**QAC0010** h Camión grúa 20 t
Camión grúa de 20 t, pluma de 23 m

**E28BC0030** ud Reg calzad D400 D 600mm tapa/marco articul fund dúctil REXEL
Registro calzadas D 600 mm, tapa y marco, articul.,fundición dúctil, D400, UNE-EN 124, Norinco Brio SR

**E28AC0040** ud Base de pozo 1200x1000 (Dxh) mm
Base de pozo prefabricada de 1200x1000 (Dxh) mm de hormigón armado c/2 acometidas para tubo D 300 a 500 mm, con marcado CE s/UNE-EN 1917 y UNE 127917.

**E28AC0050** ud Cono de pozo 1200/625x1000 (Dxh) e=160 mm i/pates
Cono de pozo prefabricado de 1200/625x1000 (Dxh) mm, e=160 mm, de hormigón armado c/pates, con marcado CE s/UNE-EN 1917 y UNE 127917.

**E01HCC0050** m³ Horm prep HA-30/B/20/IIb
Hormigón preparado HA-30/B/20/IIb

**E13DA0120** ud Separ plást arm vert r 40 mm D acero 12-20
Separador plástico arm. vertical, r 40 mm, D acero 12-20.

**E28BE0060** ud Reja y marco articul C-250 700x360 mm fund dúctil Norinco RI 284
Reja y marco, articulada 700x360 mm C-250 (arcenes y aparc), UNE-EN 124, fund. dúctil, Norinco RI 284 N

**E28EB0300** m Tub. PVC-U saneam. D 315 mm j. elást. Terrain
Tubería PVC-U saneamiento D 315 mm junta elástica e=7,7 mm, UNE EN 1401-1, serie SN-4, Terrain

**E35HD0040** l Pintura de señalización vial, PALVEROL
Esmalte para señalización vial, blanca o amarilla, 6-8 m²/l, PALVEROL SEÑALIZACIÓN TRÁFICO de Palcanarias

**QAF0090** h Máquina pintabandas no autoprop airless
Máquina pintabandas no autoprop. airless

**E01HCB0010** m³ Horm prep HM-25/B/20/I
Hormigón preparado HM-25/B/20/I

**E13CA0010** ud Fibra PP (600 g) p/mortero y hormigón, Fiberflex, Würth
Fibra de polipropileno (PP), envase 600 g, para mortero y hormigón, Fiberflex, Würth

**E28EB0280** m Tub. PVC-U saneam. D 200 mm j. elást. Terrain
Tubería PVC-U saneamiento D 200 mm junta elástica e=4,9 mm, UNE EN 1401-1, serie SN-4, Terrain

**E34AA0550** m² Pórfido mixto gris laja tamaño grande
Pórfido mixto gris laja irregular tamaño grande

**E01FA0300** kg Adhesivo cementoso C 2TE S1, p/rev y pav int/ext, LANKOCOL FLEXI
Adhesivo cementoso C 2TE S1 (UNE-EN 12004), deformable, para colocación de pavimentos y revestimientos interiores/exteriores. Baldosa gran formato. Porosidad <3%, adherencia mejorada, desliz. reducido, tiempo abierto ampliado y deformable, Consumo 4±0,5 kg/m² simple, 7±0,5 kg/m² doble encolado, con marcado CE, LANKOCOL FLEXIBLE blanco, de Parex.

**E01FB0240** kg Mortero rejuntado cementoso mejorado, CG 2, coloreado, p/juntas
Mortero de rejuntado cementoso mejorado, CG 2 (UNE-EN 13888), coloreado, p/juntas de 3 a 30 mm, todo tipo de piezas, especial fachadas, interior/exterior, alta deformabilidad, hidrofugado, LANKOLOR JUNTA FLEXIBLE de Parex.

**E01AA0020** kg Acero corrugado B 500 S (precio medio)
Acero corrugado B 500 S, UNE 36068 (precio medio)

**E01BA0040** t Cemento portland, CEM II/B-P 32,5 R, granel
Cemento portland, CEM II/B-P 32,5 R, UNE-EN 197-1, tipo II/B, con puzolana natural (P), clase de resistencia 32,5 N/mm² y alta resistencia inicial, a granel, con marcado CE.

**E01DB0120** l Desencofrante concentrado, D 120, Würth
Desencofrante concentrado a base de aceites sintéticos y emulsionantes especiales para diluir con agua, consumo 80-120 m²/l, D 120, Würth

**QAF0010** h Camión caja fija con cisterna/agua de 10 t
Camión de caja fija con cisterna para agua con carga máxima autorizada de 10 t

**QAF0020** h Motoniveladora Caterp 12 F c/maquinista
Motoniveladora Caterp. 12 F con maquinista.

**QAF0030** h Camión bitumin cap 10 tm c/cond bomba mangu
Camión bituminador cap. 10 tm con conductor, bomba y manguera.

**QAF0040** h Compact neumát Dinapac CP 22 c/maquinista
Compactador neumático Dinapac CP. 22 con maquinista

**QAF0050** h Extend aglom Demag 413 pequeña c/maquinista
Extendedora aglomerado Demag 413 pequeña con maquinista.

## Entidades
- AGAUSS, Autor de Seguridad y salud, C
- AGCON, Empresa constructora, C
- AGCOSS, Coordinador de Seguridad y salud, C
- AGDIRE, Director de ejecución de la obra, C
- AGDIRO, Director de obra, C
- AGPRO, Promotor de la obra, C
- AGPROY, Proyectista, C
